# RST_Neubau Hallenbad Regenstauf
Angebotsaufforderung (GAEB DA XML 3.2, DA83)
Projekt: 060
Währung: EUR
Erstellt mit: GXML Toolbox V3.3 R20220330, ORCA AVA 25.0.5 - Professional Edition 25.00.05, 09.04.2026

## 14 Estricharbeiten

### Titel 00 Vorbemerkungen

*Hinweis: 1. Baubeschreibung*
1. Baubeschreibung

Objekt:
Neubau Schwimmhalle Realschule Regenstauf
Hauzensteiner Str. 54 Regenstauf

Auftraggeber:
Landkreis Regensburg
Altmühlstraße 3
Regensburg

1.1 Allgemeine Projektbeschreibung

Der Neubau der Schwimmhalle wird an die Sporthalle der Realschule angebaut. Nordwestlich des geplanten Neubaus befindet sich das Bestandsgebäude der Realschule und unmittelbar nördlich die Baufläche der geplanten neuen Sporthalle (derzeit in Bau). Südlich schließen neue Sportplätze an. Östlich wird das Gebiet durch bebaute Grundstücke (Einfamilienhäuser) begrenzt.

Die geplante Schwimmhalle besitzt einen rechtwinkeligen Grundriss mit Abmessungen von etwa 38m Länge und etwa 31m Breite und ist als 2-geschossiges Gebäude vorgesehen. Die Höhen im Untergeschoss (OK Rohfussboden) liegen bei 358,80 m NHN = -3,65m und 358,45mNHN = -4,00m.

Das Gebäude besteht aus zwei Teilen: der Schwimmhalle und den Nebenräumen/Umkleideräumen. Im Norden ist es mit der angrenzenden Turnhalle verbunden und die beiden Gebäude teilen sich in der Ansicht die gleiche Höhe.

Die tragenden Außenwände in Untergeschoss werden in Stahlbeton 30cm ohne äußere Abdichtung, Ausbildung als WU-Bauteil ausgeführt. Die Außenwände im EG im Umkleidebereich werden in Stahlbeton 25cm ausgeführt. Die Außenwände im EG im Schwimmhallebereich werden in Holzrahmenbauweise auf Stahlbetonaufkantungen (mindestens 30 cm über GOK) ausgeführt. Auf der Außenseite derAußenholzrahmenwände werden Mineralwerkstoffplatten 200 mm aufgebracht. Auf der Außenseite ist eine Holzfassade und PV- Anlagen vorgesehen.

Die tragenden Innenwände sind Stahlbetonwände mit unterschiedlichen Wandstärken gemäß statischem Konzept.  Die Geschossdecken werden überwiegend aus Stahlbeton ausgeführt. Die Stärke beträgt  d=25 cm. Die Beckenplatte sind als punktgestützte Flachdecke aus Stahlbeton geplant und sind 30cm stark.

Nichttragende Innenwände werden in UG in Mauerwerk und in EG als Trockenbauwände errichtet. Installationswände und Vorsatzschalen werden als Trockenbauwände mit Zementbauplatte oder GK-Beplankung ausgeführt.

Die Treppe wird als Holztreppe ausgeführt.

Die Dachkonstruktion im Hallenbereich erfolgt aus BSH-Binder, BSH-Träger und Dachscheibe aus Brettsperrholzholz. Die Dachkonstruktion der Nebenräume wird aus Stahlbeton ausgeführt.

1.2 Angaben zur Baustelle
1.2.1 Lage der Baustelle
Hauzensteiner Str. 54, im östlichen Abschnitt von Regenstauf, westlich der Pestalozzistraße.

1.2.2 Besondere Belastungen, Bedingungen
Die Lage der BE- Fläche für die Schwimmhalle ist auf dem BE-Plan dargestellt. Die Zufahrt und BE-Fläche wird auch für die Versorgung der Sporthalle verwendet.
Der Sportplatz wird teilweise während der Baumaßnahmen als BE-Fläche genutzt. Ein Fußweg ist direkt an der Turnhalle ausserhalb des Baufeldes vorhanden, die Feuerwehrzufahrt ist südlich vorhanden.

Die Zu- bzw. Abfahrt zum Baugelände erfolgt über die ostliche Pestalozzistraße.

1.2.3 Art und Lage der baulichen Anlagen
Im Norden an die bestehende Turnhalle angebaut, Funktion: Hallenbad, zweistöckig. Die Dächer sind leicht geneigt, begrünt oder mit Kies belegt; Höhe von min. 4,50 m bis max. 7,60 m.

1.2.4 Verkehrsverhältnisse, Verkehrsbeschränkungen
Öffentliche Verkehrsfläche und Nachbargrundstücke sind mit Bauzaun von der BE-Fläche getrennt. Auf der gesamten Baustelle gilt grundsätzlich die STVO.

Verkehrswege
Die Baustelle ist über öffentliche Straßen mit üblicher Tragfähigkeit (40t) zu erreichen. Zur Versorgung der Baustelle wird der Sportplatz teilweise als BE-Fläche genutzt.
Siehe dazu auch Baustelleneinrichtungsplan.

Es ist Sache des AN sich über die Befahrbarkeit der Erschließungsstraßen bis zum Baugelände in Abhängigkeit der beabsichtigten Technologie und Baulogistik zu erkundigen. Gegebenenfalls ist die Technologie hierauf abzustimmen.

1.2.5 Für den Verkehr freizuhaltende Flächen
Aufstellflächen für Container werden im südlichen Bereich  freigehalten.
Siehe Baustelleneinrichtungsplan

1.2.6 Transporteinrichtungen
Siehe Baustelleneinrichtungsplan
Es ist 1 Turmdrehkran für die Dauer der Betonbauarbeiten für das Gewerk Rohbau vorgesehen. Für die späteren Bauphasen kann ein Mobilkran vom AN mit Abstimmung der Bauleitung vor Ort gestellt werden.

1.2.7 Anschlüsse für Wasser, Energie und Abwasser
Baustrom, Bauwasser werden an zentraler Stelle zur Verfügung gestellt.

Der Hauptübergabepunkt Baustrom, Bauwasser erfolgt auf dem südlichen Bereich. Des Weiteren stehen weitere Baustromverteiler im Bereich der Baustelle zur Verfügung.

Art, Anschlusswert und Lage von Ver- und Entsorgungsleitungsanschlüssen während der Bauausführung:

Wasser:
Siehe Baustelleneinrichtungsplan

Strom:
Siehe Baustelleneinrichtungsplan
Baustrom- und Wasseranschluss  sowie der jeweilige Verbrauch wird vom AG kostenfrei zur Verfügung gestellt. Ausnahme bildet der Verbrauch für die Beheizung von Bauunterkünften, Bürocontainer und Materialcontainer der über einen vom AN beizubringenden Zähler zu erfassen und abzurechnen ist.

1.2.8 Lager und Arbeitsplätze
Siehe Baustelleneinrichtungsplan
Lager und Arbeitsplätze dürfen nur nach vorheriger Abstimmung und Genehmigung durch die Bauleitung des AG belegt und benutzt werden. Es wird eine allgemeine Baustellenbeleuchtung zur Sicherung der Verkehrswege gestellt.

Ein bauseitiger Sanitärcontainer steht zur Nutzung durch alle Unternehmen zur Verfügung. Weitere Räume stellt der AG nicht zur Verfügung.

Die Benutzung der Lagerflächen ist stets mit der Bauleitung des AGs abzustimmen.

Die eigene Arbeitsplatzbeleuchtung ist durch den AN selbst zu liefern und zu erstellen. Vor Ausführungsbeginn hat der Auftragnehmer mit dem Auftraggeber festzulegen, wo das zu verwendende Material auf der Baustelle gelagert werden kann, um gegenseitige Störungen der am Bau beteiligten Handwerker während der Bauausführung zu vermeiden.

1.2.9 Baubewachung
Die Baustelle wird videoüberwacht. Das vor Ort eingesetzte Material und Werkzeug ist durch den AN eigenverantwortlich gegen Diebstahl zu sichern. Ein Anspruch auf Schadensersatz bei Diebstahl gegenüber dem AG besteht nicht.

1.2.10 Boden-, Baugrundverhältnisse
Ein Baugrundgutachten liegt vor.

1.2.11 Grundwasser, Gewässer
Im Bereich der geplanten Schimmhalle wurden drei Kleinbohrungen ( S 3a- S5 ) nach DIN EN ISO 22475 und zwei Schwere Rammsondierung (DPH 3a + DPH 4 ) nach DIN EN ISO 22476 mit einer Erkundungstiefe von 8  m bzw. m Anschlussbereich zur gepl. Sporthalle auch 10m vorgesehen. Die Erkundungspunkte wurden etwa in den Gebäudeeckpunkten sowie annährend in der Gebäudemitte angeordnet.

Der zu erwartende Höchstgrundwasserstand  liegt bei +359,00 m ü.NN .

Zusammenfassung bestimmende Höhen
Bezugshöhe Bauwerksnull: +362,45 m ü.NN  = 0,00 m
UK Bodenplatte liegt bei 358,10 m NHN und 358,45m NHN.

1.2.12 Besondere umweltrechtliche Vorschriften
Baumschutz: Bodenabgrabungen im oberen Wurzelbereich von Bäumen sind unzulässig. Ein Baumschutz um min. 5 Bäume (1,5m von der Krone) ist geplant. Lagerungen von Materialien und Stoffen jeglicher Art innerhalb dieses Schutzzaunes sowie das Befahren dieser Flächen sind unzulässig.

1.2.13 Entsorgung, Abwasser und Abfallbeseitigung
Die Entsorgung von Abfall nach den Abschnitten 4.1.11 und 4.1.12 ATV DIN 18299 hat umgehend, spätestens täglich zum Abschluss der jeweiligen Arbeiten, zu erfolgen. Alternativ zum Abfahren ist das Entsorgen in geeignete, auf der Baustelle lagernde Abfalltransportbehälter des Auftragnehmers zulässig. Es obliegt in diesem Fall dem jeweiligen Auftragnehmer selber dafür zu sorgen, dass keine Unbefugten Abfälle in diese Behälter füllen.

Alle ausgebauten Bauteile und andere zu entfernenden Stoffe sind auf der Baustelle sortenrein nach Abfallarten zu trennen und nach den gesetzlichen Bestimmungen in einer zugelassenen Entsorgungs- bzw. Verwertungsanlage zu entsorgen.

1.2.14 Schutzvorschriften
Im Bereich der Baustelle gelten die derzeit gültigen UVV u. BG-Vorschriften!

1.2.15 Schutzmaßnahmen
Feuergefährliche Arbeiten sind vor Beginn bei SIGEKO anzuzeigen.

1.2.16 Vorhandene Anlagen und Hindernisse im Baustellenbereich

1.2.17 Vermutete Kampfmittel
Im Zuge der Erdarbeiten findet eine baubegleitende Kampfmitteluntersuchung statt.

1.2.18 Gerüste
Der AG stellt ein Fassadengerüst mit 2 Treppentürme zur Nutzung durch alle Unternehmer nach Abschluss Rohbau  zur Verfügung.

1.3 Angaben zur Ausführung
1.3.1 Bauablauf
Der Unternehmer hat während der gesamten Arbeiten einen ständigen deutschsprechenden Fachbauleiter bzw. Sicherheitsverantwortlichen für die Baustelle bereitzustellen, welcher für die technische und unfalltechnische, einwandfreie Durchführung der Arbeiten voll verantwortlich ist.

1.3.2 Besondere Erschwernisse während der Ausführung
Keine

1.3.3 Erschwernisse für Arbeiten in kontaminierten Bereichen
Keine

1.3.4 Erschwernisse bei Baustelleneinrichtung und
Entsorgungseinrichtungen
Siehe Baustelleneinrichtungsplan und zuvor genannte Einschränkungen.

1.3.5 Verkehrsregelung/Verkehrssicherung
In den Bereichen Baustellenzu- und abfahrt werden Toranlagen installiert, die von beteiligten Firmen zu bedienen sind.
Siehe Baustelleneinrichtungsplan

Eine Baustellenbesichtigung zur Angebotskalkulation wird empfohlen.

1.3.6 besondere VB lt. Vorgabe Vergabestelle
Abstimmung mit anderen Baubeteiligten
Für die Ausführung der Leistung im gesteckten Zeitrahmen ist die Zusammenarbeit und Abstimmung mit den übrigen AN zwingend notwendig. Eine parallele Ausführung der Arbeiten mit den Arbeiten anderer Gewerke ist unvermeidbar. Der AN hat sich in Hinsicht auf Ausführungstermine und Arbeitsabläufe mit den übrigen Ausbaufirmen und der Objektüberwachung abzustimmen.

Baubesprechungen
Der AN hat die Teilnahme eines kompetenten, entscheidungsbefugten, fließend deutsch sprechenden Bauleiters an regelmäßigen Baubesprechungen sicherzustellen. Ist der mit der Leitung der Baustelle betraute Bauleiter verhindert, so ist ein mit dem Bau vertrauter, entscheidungsbefugter, fließend deutsch sprechender Vertreter zu entsenden. Es ist von wöchentlichen Baubesprechungen auszugehen, ausnahmsweise können auch häufigere Besprechungstermine erforderlich sein.

Austausch der örtlichen Bauleitung des AN
Sollte die örtliche Bauleitung des AN ihren vertraglichen Pflichten gegenüber dem AG (Teilnahme an Baubesprechungen, termingerechte Bearbeitung von Anfragen, Anweisungen o. Aufträgen) nicht nachkommen, so behält sich der AG vor, den betreffenden Bauleiter mit einer dem Bauvorhaben angemessen Frist austauschen zu lassen. Bei wiederholter Abmahnung kann der AG auch
eine fristlose Ablösung des Bauleiters verlangen.

Lager- u. Aufenthaltsräume
Materiallagerungen jeglicher Art sind mit dem AG / der Bauleitung abzustimmen. Das Vorhalten der Baustelleneinrichtung, die für das Erbringen der nachfolgend beschriebenen Leistungen nötig sind, obliegt dem AN und ist eine Nebenleistung. Lagerflächen sind ebenso mit dem AG / der Bauleitung abzustimmen. Seitens des AN besteht kein Anspruch, größere Materialmengen auf dem Baugelände einzulagern. Anlieferung / Entsorgung haben möglichst just in time zu erfolgen - der AG stellt keine Räume zur Verfügung.

Das Abhalten von Pausen und sonstiger, nicht unmittelbar der Leistungserstellung dienender Aufenthalt im Bauwerk ist nur im Baustellenbereich bzw. in vom AG ausgewiesenen Flächen / Räumen zulässig. Auch die Einlagerung von Material in nicht dafür vorgesehene Räume ist nicht zulässig. Bei widerrechtlicher Materialeinlagerung des AN ist der Bauherr berechtigt, eine Räumung und Entsorgung der Materialien zu Lasten des AN vornehmen zu lassen.

Ausführungsfristen und Terminplanung
Der Planungs- und Bauablauf des Bauvorhabens wird durch den AG bzw. seine Beauftragen koordiniert und gesteuert.

Nach Auftragserteilung hat der Auftragnehmer auf Abruf des Auftraggebers innerhalb von 10 Arbeitstagen einen Terminplan für seine eigenen Leistungen aufzustellen und mit dem AG / Bauleitung abzustimmen.

Der Terminplan muss den zeitlichen Ablauf der Teilleistungen graphisch aufzeigen und soll detaillierte Angaben über den geplanten Personal-, Geräte- und Maschineneinsatz enthalten.

Der Terminplan muss soweit in Einzelvorgänge aufgegliedert sein, dass für den Auftraggeber jederzeit eine umfassende Beurteilung und Kontrolle des vorgesehenen Ablaufes möglich ist.

Baustelleneinrichtungen
beim Abbau der Baustelleneinrichtung ist zu beachten:
- der Auftraggeber ist über den beabsichtigten Abbau der  Baustelleneinrichtung oder von wesentlichen Teilen derselben zu informieren
- nicht mehr benötigte Baustelleneinrichtungen sind unverzüglich zu entfernen
- nach Abbau der Baustelleneinrichtung sind das dafür benötigte Gelände bzw. die genutzten baulichen Anlagen und Gebäude in den ursprünglichen Zustand zu versetzen, soweit technisch möglich und falls nicht anders vereinbart.

*Hinweis: 2. Leitmassen der Ausschreibung*
Gegenstand der vorliegenden Ausschreibung sind folgende Leistungen mit nachfolgend aufgeführten Leitmassen.

Estrich auf Trennlage 680 m²
Dämmschicht  680 m²
Gefälleestrich  330 m²

*Hinweis: 3. Anlagen*
Vom AG zur  Verfügung gestellte Ausführungsunterlagen:

3.1 Objektplanung
gemäß Planliste

3.2 Genehmigungen / Gestattungen:
Baugenehmigung, wird im Auftragsfall zur Verfügung gestellt

3.3 Sonstige Unterlagen/Gutachten:
keine

*Hinweis: 4. Technische Vorbemerkungen - Estricharbeiten*
Estrich- und Gussasphaltarbeiten

Technische Vorbemerkungen

Mitgeltende Normen und Regeln

Allgemeines

Es gelten jeweils die Normen und Regeln in der zum Vertragsschluss gültigen Fassung einschließlich der Änderungen, Berichtigungen und Beiblätter.

Soweit in der Leistungsbeschreibung auf Technische Spezifikationen, wie nationale Normen, mit denen Europäische Normen umgesetzt werden, europäische technische Zulassungen, gemeinsame technische Spezifikationen, Internationale Normen, Bezug genommen wird, werden auch ohne den ausdrücklichen Zusatz: "oder gleichwertig", immer gleichwertige Technische Spezifikationen in Bezug genommen.

Angaben zur Baustelle
Allgemeine Angaben

Lage und Transportwege

Die Arbeiten sind in folgenden Geschossen auszuführen: EG

Angaben zur Ausführung

Allgemeines

Vor Ausführungsbeginn hat der Auftragnehmer mit dem Auftraggeber festzulegen, wo das zu verwendende Material auf der Baustelle gelagert werden kann, um gegenseitige Störungen der am Bau beteiligten Handwerker während der Bauausführung zu vermeiden.

Alle Maße sind vor der Ausführung am Bau zu überprüfen, sofern keine Detailzeichnungen mit verbindlichen Maßangaben vorliegen.

Vor Beginn der Arbeiten sind die tatsächlichen Einbauhöhen bezogen auf das gesamte Ausbausystem mit der Bauleitung abzustimmen, falls unzulässige Toleranzen oder Änderungen des geplanten Fußbodenaufbaus festgestellt oder vermutet werden.

Bei Schleifarbeiten im Trockenverfahren sind Absauggeräte zu verwenden.

Ergibt sich bei der Überprüfung, dass geplante Estrichdicken nicht eingehalten werden können, darf erst nach vorheriger Abstimmung mit der Bauleitung die Leistung weiter ausgeführt werden.

Vor Ausführungsbeginn hat der Auftragnehmer mit dem Auftraggeber festzulegen, wo die Misch- und Fördereinrichtungen aufgestellt werden können, ohne andere am Bau beteiligten Handwerker während der Bauausführung zu behindern.

Während der Ausführung ist zu beachten, dass Öffnungen von Abläufen, Rohren u. dgl. verschlossen sind und dass Einrichtungsgegenstände vor Verschmutzung geschützt werden.

Bereits fertig gestellte Leistungen Dritter, wie Sichtbetonbauteile, Installationen, Türen, Holzbauteile, Treppen, Beläge sind vom Auftragnehmer gegen Beschädigung und Verschmutzung wirksam zu schützen. Verunreinigungen sind umgehend zu beseitigen.

Aussparungen sind zu schalen.

Fertig gestellte Estrichflächen sind abzusperren, das benötigte Absperrmaterial hat der Auftragnehmer zu stellen, es ist in die jeweiligen Positionen mit einzuberechnen.

Die Estrichoberfläche muss nach Freigabe zur Begehbarkeit so widerstandsfähig sein, dass sie bis zur Verlegung des Oberbodens die üblichen Belastungen des Baubetriebs ohne Schaden aufnehmen kann.

Ist eine Bauaustrocknung mit Trockengeräten vorgeschrieben bzw. im Leistungsverzeichnis enthalten, so ist bis auf den vorgegebenen Sollwert zu trocknen. Zum Nachweis ist ein Hygrometer aufzustellen.

Fugen

Trennfugen, Bewegungsfugen und Anschlussfugen an andere Bauteile sind von Mörtelbrücken und Verunreinigungen, die die Funktion der Fugen beeinträchtigen, freizuhalten.

Notwendige Fugen sind nach einem Fugenplan anzulegen. Die einzelnen Felder sind ohne Arbeitsunterbrechung herzustellen. Bewehrungen sind bei Bewegungsfugen zu unterbrechen.

Dämmungen

Randstreifen dürfen durch den Auftragnehmer nicht vor der Verlegung der Bodenbeläge entfernt werden.
Die Randstreifen werden von den Auftragnehmern für die Bodenbelagarbeiten entfernt.

Erkennt der Auftragnehmer Umstände, die die Schalldämmung beeinträchtigen können, hat er die Bauleitung darüber zu informieren.

Metallteile wie Abläufe, Rohre, Standkonsolen, Trennschienen u. dgl. dürfen keine starre Verbindung mit dem Estrich besitzen; sie sind mit Dämmstreifen zu ummanteln und ggf. gegen chemische Einflüsse aus dem Estrich zu schützen.

Dämmschichten sind an im Fußbodenaufbau befindlichen Rohrleitungen kantengerade zu verlegen. Eine akustische Entkopplung ist zu garantieren. Rohrbefestigungen dürfen keinen Schall auf die Decke übertragen.

Bevor durch den Einbau des Estrichs die Dämmung verdeckt wird, muss die Leistung durch die Bauleitung abgenommen werden.

Reparaturarbeiten, Sanierungsarbeiten

Verfahrensbedingte Vermischungen und Abfall von Strahlarbeiten sind vom Auftragnehmer zu beseitigen und zu entsorgen. Dabei sind Strahlmittelrückstände auch aus dem umliegenden Verkehrsraum, aus Poren, Fugen u. dgl. und von den Gerüstböden zu entfernen.

Sonstige Angaben

Zu den auf der Baustelle vorzuhaltenden Ausführungsunterlagen zählt neben den Ausführungsplänen auch eine Ausfertigung dieser Leistungsbeschreibung.

Folgende Ausführungszeichnungen sind der Leistungsbeschreibung im Originalmaßstab beigefügt: siehe Planliste

### Titel 01 Baustelleneinrichtung, Untergrundvorbereitung Estricharbeiten

**01.1 Baustelleneinrichtung**
Baustelle für sämtliche, in der Leistungsbeschreibung aufgeführten Leistungen einrichten und räumen.

Die Aufstellung von Müll- und Materialcontainern ist Sache des AN. Die Aufstellung muss mit dem AG abgestimmt werden und ist nur nach vorheriger Zustimmung des AG zulässig.

Soweit hierfür keine gesonderten Positionen im Leistungsvertrag vorgesehen sind, sind sämtliche zu Leistungserbringung erforderliche Gerüste und Hebebühnen und dergleichen in den Einheitspreisen einkalkuliert und werden nicht gesondert vergütet.

Vor Verwendung von Gerüsten oder Hebebühnen ist vom AN in Abstimmung mit dem Statiker des AG die Belastbarkeit des Bauwerks durch die beabsichtigte Aufstellung bzw.
Befahrung abzustimmen.

Baustelleneinrichtung für sämtliche, in der Leistungsbeschreibung aufgeführten Leistungen vorhalten.
Menge: 1,000 St

**01.2 Schutzabdeckung Anlagen, PE 0,4 mm**
Maßnahmen zum Schutz von Anlagen, Einbauten oder Leistungen anderer Gewerke, mittels Abdeckung oder Verschließen von Öffnungen mit Kunststoffolie.
Inkludiv Entfernen der Folien

Folie : PE, 0,4 mm
Menge: 100,000 m²

**01.3 Untergrund reinigen, grober Schmutz**
Reinigen des Untergrundes von grober Verschmutzung, wie Gips-, Mörtel-, Farbreste oder Öl.
Menge: 680,000 m²

**01.4 Kugelstrahlen Boden**
Untergrund mit einer Kugelstrahlanlage bearbeiten. Anfallenden Schutt entsorgen.

Die Abrechnung erfolgt pro durchgeführten Arbeitsgang.
Unbrauchbares Material entsorgen.
Bauteil :  Beckenumgang
Betongüte :  C30/37
Lage der Flächen : waagrecht
Oberflächenzugfestigkeit : mind. 1,5 N/mm²

Ort: Beckenumgang
Menge: 330,000 m²

**01.5 Haftbrücke, mineralisch, Estrich**
Haftbrücke mineralisch, auf gereinigten, vorbereiteten Untergrund.
Estrich : Zementestrich
Untergrund : Beton
Ausführungsort: unter Zement-Verbundestrich und  Gefälleestrich
Menge: 330,000 m²

### Titel 02 Abdichtung, Dämmung

**02.1 Wärmedämmung, EPS, 10 mm, WLG 035**
Polystyrol-Hartschaumplatten, einlagig, als Wärmedämmung unter Estrich.
Dämmung : EPS
Anwendungsgebiet: DEO
WLG : 035
Baustoffklasse: B1
Brandverhalten DIN EN 13501: E
Plattendicke : 10 mm
Ausführungsort: Wärmebank
Menge: 32,000 m²

**02.2 Wärmedämmung, EPS, 30 mm, WLG 035**
Polystyrol-Hartschaumplatten, einlagig, als Wärmedämmung unter Estrich.
Dämmung : EPS
Anwendungsgebiet: DEO
WLG : 035
Baustoffklasse: B1
Brandverhalten DIN EN 13501: E
Plattendicke : 30 mm
Ausführungsort: BA02 - Foyer
Menge: 340,000 m²

**02.3 Wärmedämmung, EPS, 40 mm, WLG 035**
Polystyrol-Hartschaumplatten, einlagig, als Wärmedämmung unter Estrich.
Dämmung : EPS
Anwendungsgebiet: DEO
WLG : 035
Baustoffklasse: B1
Brandverhalten DIN EN 13501: E
Plattendicke : 40 mm
Ausführungsort: Beckenumgang
Menge: 250,000 m²

**02.4 Wärmedämmung, EPS, 60 mm, WLG 035**
Polystyrol-Hartschaumplatten, einlagig, als Wärmedämmung unter Estrich.
Dämmung : EPS
Anwendungsgebiet: DEO
WLG : 035
Baustoffklasse: B1
Brandverhalten DIN EN 13501: E
Plattendicke : 60 mm
Ausführungsort: Beckenumgang
Menge: 60,000 m²

**02.5 EPS Dämmung an Bodeneinbauteilen abstellen**
EPS Dämmung an Bodenabläufe und Einbauten anarbeiten
Menge: 20,000 St

**02.6 Zulage Dämmung, Schragschnitte**
Zulage zur Dämmung für schräge Anschnitte
Menge: 60,000 m

**02.7 Trennlage Dämmung/Estrich, PE-Folie, 0,4**
Trennlage der Dämmschicht zu Estrich mit Kunststofffolie, 2-lagig, Stöße 10 cm überlappt und verklebt, seitlich über Estrichoberkante hochgezogen.
Folie: PE, 0,4 mm
Ausführungsort: Bodenaufbauten TYP2B, TYP2B.1, TYP3, TYP3.1, TYP4 EG
Menge: 450,000 m²

**02.8 Trennlage Gefällebeton/Estrich, PE-Folie, 0,4, 2-lagig**
Trennlage der Gefällebeton zu Estrich mit Kunststofffolie, 2-lagig, Stöße 10 cm überlappt und verklebt, seitlich über Estrichoberkante hochgezogen.

Ausführung 2-lagig
Folie: PE, 0,4 mm
Ausführungsort: Bodenaufbauten TYP1, TYP2A, , EG, Duschen, Beckenumgang
Menge: 330,000 m²

**02.9 Randstreifen, PE, Standard, 8/180 mm**
Randdämmstreifen an allen aufgehenden Bauteilen zur Vermeidung von starren Verbindungen.
Material : PE
Dicke :  8/180 mm
Menge: 600,000 m

### Titel 03 Estrich

**03.1 Haftbrücke für Estrich**
Aufbringen und Einbürsten einer kunststoffvergüteten Kontakt- und Haftschlämme als Werktrockenmörtel für den nachfolgenden Verbundestrich auf die vorbereiteten Bodenflächen.
Menge: 330,000 m²

**03.2 Magerbeton als Gefälleestrich, 40-100 mm**
Magerbeton als Gefälleestrich, als Unterbau für Estrich in Nassräumen, einschl. Ausbildung der Gefällekehlen zum Fußbodeneinlauf.
Konstruktionsdicke : 40 - 100 mm
Estrichgüte : C20/F30
Oberfläche : rau verrieben
Gefälle : min. 2%
Einbauort  :  Beckenumgang
Menge: 250,000 m²

**03.3 Magerbeton als Gefälleestrich, 35-95 mm**
Magerbeton als Gefälleestrich, als Unterbau für Estrich in Nassräumen, einschl. Ausbildung der Gefällekehlen zum Fußbodeneinlauf.
Konstruktionsdicke : 35 - 95 mm
Estrichgüte : C20/F30
Oberfläche : rau verrieben
Gefälle : min. 2%
Einbauort  :  Duschen
Menge: 80,000 m²

**03.4 Heizestrich 62 mm, Zement, CT-C40-F5-S62-H42**
Zementestrich (CT) als Heizestrich, schwimmend, auf vorhandene Trenn- oder Dämmschicht, Heizrohrsystem, mit Leitelementen bauseits, Oberfläche planeben abgezogen, als Unterbau für im Dünnbett verlegte Fußboden- und Parkettbeläge.
Bauart:  A
Druckfestigkeit:  C 40
Biegezugfestigkeit:  F5
Estrichdicke :  51 mm
Heizrohrdurchmesser:  17 mm
Überdeckung Heizelemente: 34 mm
Nutzlast:  5 kN/m²

Einbauort :  Wärmebank
Menge: 32,000 m²

**03.5 Zualge Schalung Wärmebank**
Zulage zur vertikalen Randschalung für Estrich Wärmebank
Menge: 60,000 m

**03.6 Heizestrich 70 mm, Zement, CT-C40-F5-S70-H50**
Zementestrich (CT) als Heizestrich, schwimmend, auf vorhandene Trenn- oder Dämmschicht, Heizrohrsystem, mit Leitelementen bauseits, Oberfläche planeben abgezogen, als Unterbau für im Dünnbett verlegte Fußboden- und Parkettbeläge.
Bauart:  A
Druckfestigkeit:  C 40
Biegezugfestigkeit:  F5
Estrichdicke :  70 mm
Heizrohrdurchmesser:  bis 20 mm
Überdeckung Heizelemente: 50 mm
Nutzlast:  5 kN/m²

Einbauort :  Foyer, Stiefelgang, Treppe, Umkleide, WC, Dusche, Aufsicht, Geräteraum, Abstellraum
Menge: 400,000 m²

**03.7 Heizestrich 75 mm, Zement, CT-C40-F5-S75-H55**
Zementestrich (CT) als Heizestrich, schwimmend, auf vorhandene Trenn- oder Dämmschicht, Heizrohrsystem, mit Leitelementen bauseits, Oberfläche planeben abgezogen, als Unterbau für im Dünnbett verlegte Fußboden- und Parkettbeläge.
Bauart:  A
Druckfestigkeit:  C 40
Biegezugfestigkeit:  F5
Estrichdicke :  75 mm
Heizrohrdurchmesser:  bis 20 mm
Überdeckung Heizelemente: 55 mm
Nutzlast:  5 kN/m²

Einbauort :  Beckenumgang
Menge: 250,000 m²

**03.8 Estrich auf Gefälle, Zulage**
Zulage für Ausführung des Estrichs auf Beton in Gefälle
Menge: 330,000 m²

**03.9 Zementestrich, Mehr-/Minderstärke 5 mm**
Differenzpreis für je 5 mm Mehr- bzw. Minderstärke des
Zementestrichs.
Menge: 200,000 m²

**03.10 Füllbeton C20/25, d=7 cm**
Füllbeton, unbewehrt, für Auffüllungen aller Art im Deckenbereich; Schalung, falls erforderlich, in gesonderter Position.
Festigkeitsklasse  :  C20/25
Dicke  : 7,0 cm
Menge: 10,000 m²

### Titel 04 Details

**04.1 Bewegungsfuge in Estrich**
Bewegungsfugen in vorbeschriebenen Estrichaufbauten, im Bereich von Türschwellen, an Trenn- und Leichtwänden, bzw. als Feldbegrenzungsfugen, mit Dämmstreifen herstellen, inkl abschneiden Dämmstreifen

Fugenbreite: 8 mm
Fugentiefe:  bis 115 mm
Menge: 160,000 m

**04.2 Abstellwinkel, Alu beschichtet, 50/70 mm**
Abstellwinkel für Estrich, einschl. Befestigungsanker.

Winkelgröße : 50/70 mm
Material : Aluminium beschichtet
Menge: 58,000 m

**04.3 Randschalung**
Randschalung

für die vorbeschriebenen Estrichpostionen, in unterschiedlichen Höhen bis 15cm fluchtgerecht herstellen und nach Beendigung der Estricharbeiten abbauen und entsorgen.

Das Aufmaß erfolgt nach der Randschalungsfläche.

Untergrund:  Stahlbetonplatte / Zementestrich
Menge: 100,000 m

**04.4 Estrich an Bodeneinbauteilen abstellen, 250/250/70 mm**
Anschluss an Bodeneinbauteile, z.B Bodenhülsen

Estrichfläche zu Bodeneinbauteilen mit 4-seitigem Gefälle, 45° abstellen.

Abmessung bis 250/250/70 mm (B/T/H)
Menge: 10,000 St

**04.5 Estrich an Bodenablauf abstellen, 600/600/150 mm**
Anschluss an Bodenablauf

Estrichfläche zu Bodeneinbauteilen mit 4-seitigem Gefälle, 45° abstellen.

Abmessung bis 600/600/150 mm (B/T/H)
Ort: Umkleide, Putzraum, WC Foyer
Menge: 12,000 St

**04.6 Estrich an Bodenablauf abstellen, 600/600/180 mm**
Anschluss an Bodenablauf

Estrichfläche zu Bodeneinbauteilen mit 4-seitigem Gefälle, 45° abstellen.

Abmessung bis 600/600/180 mm (B/T/H)

Ort: Duschen und Schwimmhalle
Menge: 4,000 St

**04.7 Estrich an Beckenrinne/P-R-Fassade abstellen, bis 70/70 mm**
Anschluss an P-R-Fassade, Beckenrinne

Estrichfläche zu Bodeneinbauteilen einseitigem Gefälle, 45° abstellen.

Abstellung  70/70 mm (B/H)
Abgerechnet wird der laufende m der hergestellten Abstellung.

Ort: Schwimmhalle
Menge: 150,000 m

**04.8 Estrich an Duschrinne abstellen, bis 150/150 mm**
Anschluss an Duschrinne

Estrichfläche zu Bodeneinbauteilen einseitigem Gefälle, 45° abstellen.

Abstellung  150/150 mm (B/H)
Abgerechnet wird der laufende m der hergestellten Abstellung.

Ort: Duschen
Menge: 41,000 m

**04.9 Aufstockelement des Bodenablaufes ausrichten und einbauen**
Aufstockelement des Bodenablaufes ausrichten und einbauen

Hier wird das Integrieren der bauseits gestellten Aufstockelemente vergütet. Der Verguss des Aufstockelements wird in einer separaten Position abgerechnet.
Menge: 33,000 St

**04.10 Verguss Estrichaussparung, Bodenhulsen, bis 250/250/70mm, Epoxidharzmörtel**
Aussparung in Estrich schließen und nachträglich an durchdringende Bauteile anarbeiten.

Aussparungsgröße : bis 250/250/70 mm

Verfüllen der Aussparung mit fließfähigem Epoxidharzmörtel aus Epoxi-Grundierung und feuergetrocknetem Quarzsand Ø 0,4 - 0,8mm im Mischungsverhältnis 1:2. Die Oberfläche des Vergusses absanden.

Die Oberfläche soll geeignet sein zur Aufnahme einer Verbundabdichtung.
Menge: 10,000 St

**04.11 Verguss Estrichaussparung, bis 600/600/100 mm, Epoxidharzmörtel**
Aussparung in Estrich schließen und nachträglich an durchdringende Bauteile anarbeiten.

Aussparungsgröße : bis 600/600/100 mm

Verfüllen der Aussparung mit fließfähigem Epoxidharzmörtel aus Epoxi-Grundierung und feuergetrocknetem Quarzsand Ø 0,4 - 0,8mm im Mischungsverhältnis 1:2. Die Oberfläche des Vergusses absanden.

Die Oberfläche soll geeignet sein zur Aufnahme einer Verbundabdichtung.

Ausfhürung nach Anordnung AG
Menge: 20,000 St

**04.12 Verguss Estrichaussparung, Duschrinne, Epoxidharzmörtel**
Aussparung in Estrich schließen und nachträglich an durchdringende Bauteile anarbeiten.

Aussparungsgröße :bis 600/150 mm (B/H)

Verfüllen der Aussparung mit fließfähigem Epoxidharzmörtel aus Epoxi-Grundierung und feuergetrocknetem Quarzsand Ø 0,4 - 0,8mm im Mischungsverhältnis 1:2. Die Oberfläche des Vergusses absanden.

Die Oberfläche soll geeignet sein zur Aufnahme einer Verbundabdichtung.
Menge: 41,000 m

**04.13 Lokales Gefälle um Bodenabläufe**
Lokales 4-seitiges Gefälle um Bodenabläufe herstellen
Fläche: bis 0,5 m²
Menge: 4,000 St

**04.14 Lokales Gefälle um Linienentwässerung**
Lokales 2-seitiges Gefälle um Linienentwässerung herstellen
Menge: 41,000 m

**04.15 Vertiefung Estrich Sauberlaufzone**
Vertiefung im Estrich für Sauberlaufzone um 30mm
Größe 2,00m / 3,00m
Menge: 2,000 St

**04.16 Höhenversatz, Estrich**
Höhenversatz des Estrichs durch Schalung, zum Ausgleich von Höhenunterschieden infolge verschiedener Belagstärken.
Versatzhöhe : bis 6 cm
Estrichart :  Zementestrich
Menge: 15,000 m

**04.17 Estrich in 45° abstellen**
Estrich im Winkel von 45° abstellen,zur Ausbildung einer Längsnut an Fassade bzw. Becken
Menge: 81,000 m

### Titel 05 Stundenlohnarbeiten

*Hinweis: Für unvorhergesehene Arbeiten*
Für unvorhergesehene Arbeiten dürfen die Leistungen, welche über den Rahmen des Leistungsverzeichnisses hinausgehen, nur auf besondere Anweisung durch die Bauleitung durchgeführt werden.

Für diese Regiearbeiten ist ein täglich durch die Bauleitung zu bestätigender Arbeitsbericht vorzulegen. In diesen Arbeitsberichten ist die aufgewendete Zeit, sowie das aufgewendete Material aufzuführen. Regiearbeiten, welche nicht genehmigt sind, werden in keinem Fall anerkannt.

Das hierzu aufgewendete Material wird in der Endabrechnung erfasst und getrennt verrechnet. Materialien, welche im Leistungsverzeichnis nicht enthalten sind, müssen als Nachtragsangebot sofort gemeldet und von der Bauleitung genehmigt werden.

Verrechnungssätze für Löhne

Die Verrechnungssätze für die nachstehenden Lohn- und Berufsgruppen sind unaufgegliedert anzubieten.
In ihnen sind enthalten:
- Lohn- und Gehaltskosten,
- Lohn- und Gehaltsnebenkosten,
- Sozialkosten einschließlich Sozialkassenbeiträge,
- Gemeinkostenanteile,
- Gewinn.

Beschäftigt der Bieter bei einer der nachstehenden Lohn-/Berufsgruppen keine Arbeitskräfte, hat er dies anzugeben und stattdessen den Einsatz möglichst gleichwertiger Arbeitskräfte anzubieten.

**05.1 Stundenlohn Vorarbeiter**
Für evtl. vorkommende Arbeiten, die nicht im Leistungsverzeichnis erfasst sind und nach erfolgter Anordnung des AG gegen Nachweis zur Ausführung kommen, werden verrechnet für:
- Vorarbeiter
Menge: 10,000 h

**05.2 Stundenlohn Facharbeiter**
Für evtl. vorkommende Arbeiten, die nicht im Leistungsverzeichnis erfasst sind und nach erfolgter Anordnung des AG gegen Nachweis zur Ausführung kommen, werden verrechnet für:
- Facharbeiter
Menge: 10,000 h

**05.3 Stundenlohn Helfer**
Für evtl. vorkommende Arbeiten, die nicht im Leistungsverzeichnis erfasst sind und nach erfolgter Anordnung des AG gegen Nachweis zur Ausführung kommen, werden verrechnet für:
- Helfer
Menge: 10,000 h
